# Rohbau
Angebotsaufforderung (GAEB 90, DA83)
Währung: EUR
Auftraggeber: Bundesagentur für Arbeit RIM Magdeburg vertreten durch: BA

## Rohbau

*Hinweis*
O B J E K T B E S C H R E I B U N G
ALLGEMEINES
Bei dem Bauvorhaben handelt es sich um ein
Bestandsgebäude, welches einerseits für den
Bauwerkserhalt
saniert werden soll. Andererseits erfolgt eine
Herrichtung für den neuen Nutzungszweck

LAGE
Das historische Arbeitsamt Dessau liegt südlich des
historischen Zentrums von Dessau und in fußläufiger
Entfernung zum Bauhausmuseum (10 Min.). Es ist mit dem
Auto über die Askanische Straße sehr gut
erreichbar. In unmittelbarer Nähe ist eine öffentliche
PKW-Stellplatzanlage vorhanden.
Die Adresse lautet:
August-Bebel-Platz 16
06842 Dessau-Roßlau

ERSCHLIESSUNG
Von der Askanischen Straße zweigt nach Süden die
Mauerstraße ab. Unmittelbar nach der Einfahrt auf den
öffentlichen Parkplatz folgt die Zufahrt auf das
Grundstück. Eine Durchfahrt ist möglich.

GEBÄUDEANGABEN
Das Gebäude besteht aus einem halbrunden Flachbau
sowie einem zweigeschossigen, unterkellerten
Büroanbau.

*Hinweis*
.
A L L G E M E I N E  V O R B E M E R K U N G E N
ALLGEMEINES
Abkürzend werden nachfolgend der Auftraggeber als AG
und der Bieter bzw Auf
tragnehmer als AN bezeichnet. Sämtliche
ausgeschriebenen Positionen sind fertige
Leistungen, einschließlich aller Nebenleistungen gem.
VOB/C.  Ist es dem AN
vertragsgemäß freigestellt, zusätzlich zur
ausgeschriebenen Konstruktion Alternativ
vorschläge in Form eines Nebenangebotes auszuarbeiten,
ist die Gleichwertigkeit
der angebotenen mit der vorgegebenen Konstruktion
durch z.B. Detailzeichnungen,
Muster und System-Prüfzeugnisse nachzuweisen. Die
angeführten Unterlagen
müssen zum Abgabetermin vorliegen. Der
Leistungsbeschreibung beigefügte oder
ggf. darin enthaltenen Zeichnungen dienen zur
Verdeutlichung der Textbeschrei
bung. Erforderliche Werkzeichnungen sind im
Auftragsfalle vom AN rechtzeitig vor
Fertigungs- bzw.  Montagebeginn vorzulegen. Der AN hat
dafür Sorge zu tragen,
dass auf der Baustelle neben den ihm übergebenen
aktuellen Ausführungs
unterlagen auch eine Ausfertigung dieser
Leistungsbeschreibung vorliegt.

LÄRMSCHUTZ
Der Auftragnehmer ist zur Einhaltung des BImSchG und
der AVV Baulärm verpflich
tet. Lärmintensive Bauarbeiten dürfen auf dem
Baugrundstück gemäß Auflage der
Baugenehmigung nur werktags von 07:00 bis 20:00 Uhr
durchgeführt werden.
Leistungen außerhalb der o.g. Zeitfenster können nur
in Absprache mit dem AG
ausgeführt werden. --> Freigabe des Ablaufplans durch
AG

BAUSTELLENEINRICHTUNG
Die Baustelleneinrichtung (BE) ist auf ein Mindestmaß
zu beschränken, da die aus
gewiesenen Flächen für alle anwesenden Gewerke gelten.
Bei den Arbeiten ist der
Betrieb der verbleibenden Stellplätze sicherzustellen
(siehe Baustellenplan). Örtliche
Anpassungen oder Änderungen sind nur in Abstimmung mit
dem AG möglich.
Hält der AN für seine Arbeiten weitere als die auf dem
Grundstück ausgewiesenen
Flächen für erforderlich  (z.B. Sondernutzung
öffentlicher Flächen für Lagerung und
Anlieferung bzw. Container und Kran), sind die dafür
notwendigen Genehmigungen,
Gebühren, Sperr- und Hinweiseinrichtungen in der
BE-Position einzurechnen und
termingerecht zu organisieren.
Für die Kalkulation der für die beschriebene Leistung
erforderliche Baustelleneinrich
tung gemäß VOB/C wird dem AN vor Angebotsabgabe
ausdrücklich eine Ortsbesich
tigung empfohlen. Nachträgliche Vergütungen wegen
Erschwernissen aus der Ob
jektlage werden nicht anerkannt. Wasser, Baustrom und
Baustellen-WC werden
bauseits zentral auf dem Grundstück zur Verfügung
gestellt. Arbeitsgerüste oberhalb
der nachfolgend als inkludiert beschriebenen
Ausführungshöhen werden bauseits zur
Verfügung gestellt.
Das Grundstück um das Gebäude ist begrünt und
unbefestigt. Der Baumschutz und
erforderliche Rückschnitt erfolgt bauseits. Die
verbleibende Anlagen dürfen durch die
Arbeiten des AN nicht beeinträchtigt werden oder sind
zu schützen und bedarfsweise
wieder herzurichten.

AUSFÜHRUNG
Maßgebend für die Durchführung des Auftrags sind die
VOB/C, der allgemein an
erkannte Stand der Technik, die einschlägigen Normen
und Richtlinien, sowie die
Verarbeitungs- und Einbaurichtlinien der Hersteller.
Soweit in der Leistungsbeschrei
bung auf Technische Spezifikationen, z.B. nationale
Normen, mit denen europäische
Normen umgesetzt werden, europäische technische
Zulassungen, gemeinsame
technische Spezifikationen, internationale Normen
Bezug genommen wird, werden
auch ohne den ausdrücklichen Zusatz "oder
gleichwertig" immer gleichwertige
Technische Spezifikationen in Bezug genommen. Der
Nachweis der Gleichwertigkeit
ist allerdings Leistung des AN zur Angebotsabgabe. Dem
AG sind zur Angebotsab
gabe grundsätzlich Kopien der  Zulassungen u.
Prüfzeugnisse sowie Übereinstim
mungserklärungen der verwendeten Produkte zu übergeben.
Alle evtl. genannten Einbaumaße der Elemente sind
Richtmaße und vor Beginn der
Herstellung / der Bestellung eigenverantwortlich und
termingerecht vom AN auf dem
Bau zu prüfen. Der AN hat die im LV angegebenen Massen
eigenverantwortlich an
hand der vorhandenen Planunterlagen zu prüfen und
danach seine Materialbestel
lungen termingerecht auszurichten. Sofort nach
Auftragserteilung sind die hersteller
bedingten Lieferfristen abzufragen. Fehlen dem AN für
eine termingerechte Bestel
lung von Materialien und Baustoffen Planungsvorgaben,
sind diese umgehend beim
AG schriftlich einzufordern. Für
Ausführungsverzögerungen u. deren Folgen, die der
AN wegen Versäumnissen aus vorgenannten
Verpflichtungen verschuldet, behält
sich der AG Schadenersatzforderungen vor.
Die beschriebenen Leistungen sind während
gleichzeitiger Anwesenheit anderer Ge
werke / Unternehmer auszuführen. Erforderliche
Absprachen und Koordinierungen
der täglichen Arbeitsabläufe zwecks gegenseitiger
Rücksichtnahme ist mit den EP
abgegolten.
Vom AG wird ein Sicherheits- u.
Gesundheitsschutzkoordinator (SiGeKo) eingesetzt.
Seinen Anweisungen ist unverzüglich Folge zu leisten.
Die nach ATV DIN 18299 Abschnitt 4.1.11 durch den AN
zu beseitigenden Verun
reinigungen beziehen sich auch auf die Verunreinigung
öffentlicher Verkehrswege
durch Fahrzeuge und Maschinen des AN oder seiner
Subunternehmer im unmittel
baren Baustellenbereich. Solche Verunreinigungen sind
durch geeignete Maßnah
men möglichst zu vermeiden oder so rechtzeitig zu
beseitigen, dass durch sie keine
Gefährdung des öffentlichen Verkehrs entstehen kann.
Im unmittelbaren Tätigkeitsbereich des AN sind
generell angrenzende und umliegen
de Bauteile und Außenanlagen vor Beschädigung zu
schützen. Speziell bei funken
erzeugenden Arbeiten sind Schutzmaßnahmen gegen
Beschädigung der Verglasung
zu treffen. Diese Leistungen sind mit den EP
abgegolten. Für Beschädigung aller
Einrichtungen oder fertiger Gewerke durch das Personal
des AN ist dieser ersatz
pflichtig.

AN-VERTRETER
Für die Baustelle ist vom AN ein fachkundiger,
deutschsprachiger Ansprechpartner
zu benennen, welcher den AN im Ausführungszeitraum
rechtsverbindlich auch an
den regelmäßigen Baubesprechungen vertritt. Dieser ist
u.a. außerdem für die
Einhaltung der zu beachtenden
Unfallverhütungsvorschriften und die Einholung der
für das jeweilige Gewerk erforderlichen Abnahmen und
Prüfungen verantwortlich.

*Hinweis*
.
S P E Z I E L L E  V O R B E M E R K U N G E N
Das Gebäude ist ein Kulturdenkmal im Sinne des §2
DenkmSchG LSA.
Sämtliche Baumaßnahmen sind grundsätzlich ohne
Beschädigung der historischen
Bausubstanz auszuführen. Die Materialtransporte im
Gebäude erfolgen daher unter
beengten Bedingungen, dies ist bei der Kalkulation mit
zu berücksichtigen.
Entsprechend sind alle Transportwege so zu wählen,
dass der Bestand nicht
gefährdet ist. Bedarfsweise sind Tür- und
Fensterleibungen zu schützen. Gleiches gilt
sinngemäß für Lagerflächen innerhalb und außerhalb des
Gebäudes.

Für die Instandsetzungsarbeiten sind die
Vorgehensweisen und Angaben in den
jeweils zugehörigen WTA-Merkblättern zu beachten.

*Hinweis*
Der Auftragnehmer hat täglich ein Bautagebuch zu
führen und
wöchentlich der Bauleitung vorzulegen. Die
Bautagebücher
müssen alle Angaben enthalten, die für die Ausführung
oder
Abrechnung des Vertrages von Bedeutung sein können,
z.B.
beschäftigte Arbeitskräfte, wichtige Bauabschnitte,
Witterungsverhältnisse etc.

*Hinweis*
.
B A U Z E I T
Mai - Juli 2026

*Hinweis*
.
U N T E R L A G E N
Der AN erhält später die für seine Arbeiten
maßgebliche Ausführungsplanung nach
Auftragserteilung als PDF und/oder DWG. Folgende
Unterlagen liegen dem
Leistungsverzeichnis nur zur prinzipiellen
Verdeutlichung der Geometrie des  Bauvor
habens bei.
- 231805-AP-Plan02_Grundriss KG_2026-01-30.pdf
- 231805-AP-Plan03_Grundriss EG_2026-01-30.pdf
- 231805-AP-Plan03_Grundriss EG
Seminarbereich_2026-01-30
- 231805-AP-Plan04_Obergeschoss_2026-01-30
- 231805-Bestandsplan-Ansichten.pdf
- 231805-Bestandsplan-Querschnitt.pdf
- 231806_Ansicht1.jpg
- 231806_Ansicht2.jpg
- 231806_Ansicht3.jpg
- 231806_Ansicht4.jpg

### 1 Einrichtung

*Hinweis*
- Baustrom und Bauwasser sind im UG vorhanden
- eigene Baubeleuchtung erfolgt durch den Auftragnehmer
- Logistikaufgaben nur nach Zuweisung durch den AG
- die Müllentsorgung erfolgt durch den AN
- sämtliche Leistungen sind nach örtlicher Festlegung
  gemeinsam mit dem AG und der Denkmalpflege
abzustimmen

**1.01 Baustelleneinrichtung**
Einrichten, Gerätevorhaltung, örtliches Umsetzen und
Räumen
der Baustelle (im Sinne der VOB/C, Abs. 4.1) für
sämtliche
nachfolgend aufgeführten Leistungen, inkl. aller
erforderlichen
Arbeits- und Gesundheitsschutzmaßnahmen; außerdem für
die
nachstehend beschriebenen Leistungen (innen und außen):
- Schutz benachbarter Bauteile
- Fahr- / Rollgerüste für Arbeitshöhen bis 4,50m
- Hubgeräte / Steiger für Arbeitshöhen bis 4,50m
- inkl. Material-, Abfall- und Aufenthaltscontainer
- Verlängerungen für Strom und Wasser bis zum
Arbeitsplatz
Menge: 1,000 psch

**1.02 Stütze schützen**
oberflächenfertig gestaltete Stütze im Bestand vor
Beschädi
gungen schützen durch Umwickeln mit Schutzvlies und um
laufend angeordneten Holzbretter (mit Bändern, Gurten
o.ä
festgezurrt, NICHT an Stütze befestigt)
inkl. Rückbau und Entsorgung nach Ende der Bauphase
Schutzvlies (mind. 200g/m2 oder doppelt gelegtes
Malervlies)
Stützenmaße: ca. 75x45x350cm
Ort: EG
Menge: 9,000 m2

**1.03 Bodenschutz**
Abdecken des Terrazzobodens jeweils ca.1,50m vor den
zu be
arbeitenden Stellen/Wänden im EG als Schutz während der
Ausbesserungsarbeiten; Boden mit Filzpappe o.
Vliesmatten
abdecken u. darauf Hartfaserplatten, d >= 3mm oder
gleich
wertig, auslegen, gegen Verschieben sichern und Fugen
abkleben; inkl. Rückbau und Entsorgung nach Benutzung
Menge: 153,000 m2

**1.04 Schutzfolie**
als Schutz z.B. für zu schützender Bauteile oder als
Folien
behang im Bereich von Türöffnungen zu Nachbarräumen
liefern, verlegen sowie nach Beendigung der Arbeiten
aufnehm
en und sachgerecht entsorgen. Inkl aller Zuschnitt-
und Verlege
arbeiten. Auf eine ausreichende Überlappung von
Stoßfugen ist
insbesondere zu achten, alternativ Abkleben der Stöße
Folie (mind. 150g/m2)
Ort: alle Geschosse
Menge: 350,000 m2

**1.05 Absperrband**
Absperrband aus HDPE
Farbe: rot-weiß
Breite: ca. 70-100mm
Abrechnung per 100m-Rolle
Menge: 8,000 St

*Hinweis*
Die Ausführung und Abrechnung von Stundenlohnarbeiten
erfolgt nach § 15 VOB/B. Die im Angebot aufgeführten
Stundenlohnarbeiten gelten für unvorhergesehene
Leistungen,
deren Abrechnung nach Einheitspreisen nicht zweckmäßig
ist
und vom AG angewiesen werden.

Das Material für Stundenlohnarbeiten ist getrennt zu
lagern.
Material-, Maschinen- und Gerätepreise gelten für die
Abrechnung einschl. aller Zuschläge, Betriebsstoffe,
Handwerkszeuge usw. sowie An-und Abfahrt frei
Baustelle. Sie
müssen auf der Grundlage des Hauptangebotes kalkuliert
sein.

Die Verrechnungssätze sind unaufgegliedert anzubieten.
In Ihnen sind enthalten:
- Lohn- und Gehaltskosten
- Lohn- und Gehaltsnebenkosten
- Sozialkosten einschließlich Sozialkassenbeiträge
- Gemeinkostenanteil
- Gewinn
- An- und Abfahrt zu und von der Baustelle
- Kosten f. benutzte Kleingeräte bis zum Neuwert v.
2.500 Euro

Zuschläge zu den Verrechnungssätzen für vom
Auftraggeber
angeordnete oder zu vertretende Nacht-, Sonntags-,
Feiertags-
und Mehrarbeit (Überstunden) sind gesondert
nachzuweisen;
sie werden in Höhe der tariflichen Vereinbarung
vergütet.
Für Nacht-, Sonntags- und Feiertagsarbeit wird als
Zuschlag nur
der Beitrag zur gesetzlichen Unfallversicherung
vergütet. Für
Mehrarbeit werden zusätzlich Sozialkosten vergütet.

**1.06 Verrechnungssatz für Facharbeiter/-in**
Verrechnungssatz für Facharbeiter/-in
für unterstützende bzw. vorbereitende Maßnahmen zu den
Besichtigungsterminen der Bauhausstiftung und für
unerwartete
zusätzliche Sicherungsmaßnahmen am Bestand
--> nur auf Anforderung durch den AG
Menge: 54,000 h

**1.07 Zulage Wochenende**
Zulage zum Verrechnungssatz für Facharbeiter/-in für
Einsatz
am Wochenende (Samstag oder Sonntag)
--> nur auf Anforderung durch den AG
Menge: 34,000 h

### 2 Innenarbeiten

**2.01 Vertikallamellen rückbauen**
innenliegendes Verschattungssystem aus Vertikallamellen
(Polyestervlies) in verschiedenen Längen demontieren
und
entsorgen; Führungsschiene inkl. Befestigungsmittel
ausbauen
und sortenrein entsorgen
Ort: EG, im Innenraum
Menge: 42,000 m

**2.02 Leisten/Schilder rückbauen**
Demontage von Schildern und Leisten (z.B. Wegweiser,
Raum
beschilderungen, Bildabhängung etc); jeweils auf
Wandober
flächen verschraubt; inkl. getrennte sachgerechte
Entsorgung
der Kunststoff-, Papier und Metallteile
Abrechnung je Einzelschild bis 0,15m2 u. Einzelleisten
bis 2,0m
Menge: 92,000 St

**2.03 Rückbau Konstruktionshölzer**
Rückbau nichttragender Konstruktionshölzer als
Unterkonstruk
tion einer Trennwand (Beplankung bauseits
entfernt);bestehend
aus senkrechten u. waagerecht verlegten Hölzern
unterschied
licher Querschnitte (8/16 bis 10/16cm), die
untereinander mit
Winkelverbindern verankert sind; inkl. ca. 8m in Boden
und
Wand verschraubter Balken;
inkl. einer Stahlblechzarge 620x2000mm;
inkl. Ausbau eines WC-Vorwandelements zwischen den
Balken
inkl. sachgerechten Entsorgung
Ort: EG
Menge: 22,500 m

**2.04 Unterbeton abbrechen**
unbewehrten Beton als Unterbeton mit aufgeschweißter
bituminöser Abdichtung im Bestand zerkleinern für
Transport
durch Außentür im bearbeiteten Raum (b=80cm);
inkl. fachgerechte Entsorgung
mittlere Dicke Dichtung: 4 mm
mittlere Dicke Beton: 110 mm
Ort: EG, im Innenraum
Menge: 93,000 m2

**2.05 Estrichbeton abbrechen**
unbewehrte Betonflächen in Kleinflächen als
Estrichrest vor
Wänden, Türschwellen etc. vorsichtig bis zum
verbleibenden
Bestand ausstemmen und sachgerecht entsorgen
mittlere Dicke: 60 mm
Ort: EG, im Innenraum
Menge: 3,900 m2

**2.06 Sandbettplanum**
Sandbettung im Bestand unter dem abgebrochenen
Unterbeton
über die gesamte Fläche gleichmäßig waagerecht
(+/-20mm)
glatt abziehen und manuell nachverdichten als
Grundlage für
nachfolgend beschriebene Sauberkeitsschicht
Ort: EG
Menge: 93,000 m2

**2.07 Trennlage, PE-Folie**
Abdeckung des Planums mit einer Lage Kunststofffolie
als
Untergrund für nachfolgende Sauberkeitsschicht, mit
mind.
15cm Überlappung untereinander und umlaufend ca. 40m
Aufkantung  ausführen, als Schutz- und Trennlage.
als Abrechnungsposition auch als Trennlage für andere
An
arbeitungen
Material: PE-Folie
Foliendicke: 0,2 mm
Abrechnung in Netto-Verlegefläche bzw. Raumgröße
Menge: 100,000 m2

**2.08 Sauberkeitsschicht, 5cm Beton, C12/15**
Zementestrich (unbewehrt) als Sauberkeitsschicht für
bausei
tigen Fußbodenaufbau auf vorbeschriebenen Planum
herstel
len, Oberkante nach örtlicher Festlegung wie OKR im
Nachbar
raum (+/-10mm)
Material: Beton C12/15
Dicke: 50mm im Mittel
Ort: EG
Menge: 93,000 m2

**2.09 Anschlagwinkel**
ungleichschenkligen Stahlwinkel, korrosionsgeschützt,
auf
Länge geschnitten, mit Bohrungen alle 30cm im
Unterbeton
verdübeln als Anschlag für Estrichbeton
Material: S235JR
Maße: 40x20x4mm
Ort: EG
Menge: 3,000 m

**2.10 Betonschwelle, Estrichbeton**
abgeschrägte Schwelle aus Estrichbeton (unbewehrt)
zwischen
dem Leibungsmauerwerk der Garagentoröffnung herstellen;
inkl, Anarbeitung an Anschlagschiene und bauseitigen
Fuß
bodenaufbau (= gerade Estrichkante)
Material: Estrichbeton C25, F4 oder C20/25 (Korn 0/8)
Breite: 300mm
Dicke: 30-200mm
Ort: EG
Menge: 3,000 m

**2.11 Unterdecken (GK) abbrechen**
Unterdecke aus einlagigen Gipskartonplatten mit Quadrat
lochung ohne Unterkonstruktion aber inkl. umlaufendem
Fries
aus glatten Platten; Befestigungselementen,
Randschienen etc.
abbrechen; die Platten sind an Holzbalken verschraubt,
diese
Balken liegen auf den unteren Flanschen der tragenden
Stahldeckenträger (Doppel-T-Profile) auf,
inkl. sortenreiner, sachgerechter Entsorgung
Plattendicke: 15mm
Raumhöhe: 3,60m
Ort: EG, im Innenraum
Menge: 90,000 m2

**2.12 Holzwolleplattendecken (GK) abbrechen**
sinngemäß wie vor,
aber Unterdecke aus Holzwolledämmplatten mit
mineralischem
Putz und gipshaltigem Deckenspachtel
Plattendicke: 50mm
Putzdicke: ca.10mm
Spachteldicke: ca. 2mm
Menge: 93,000 m2

**2.13 Langfeldleuchten rückbauen**
Langefeldleuchten, abgehängt oder direkt unter die
vorbeschriebenen Decken geschraubt inkl.
Befestigungsmittel
ausbauen und sortenrein entsorgen
Ort: EG, im Innenraum
Menge: 28,000 St

**2.14 MW-Durchbruch erstellen d=15cm**
Abbruch von tragendem Ziegelmauerwerk (verputzt und
unver
putzt) zur Herstellung von Durchbrüchen für
Leitungsdurch
führung; vorwiegend händisch rückbauen mit möglichst
erfreien
Methoden zur Schonung des Bestands durch Einschneiden
der
Öffnungsränder, inkl. Herstellen glatter, senkrecher
Leibungs
flächen;  inkl. notwendiger Abfangmaßnahmen für das
Sturz
mauerwerk; Entsorgung von überschüssigem Material
Wandstärke: bis 15cm
Öffnungsgrößen bis 1000cm2
Menge: 23,000 St

**2.15 MW-Durchbruch erstellen d=40cm**
wie vor, jedoch
Wandstärke: bis 40cm
Menge: 15,000 St

**2.16 Wanddurchbruch schließen d=15cm**
Wanddurchbrüche im Bestand mit passend zurechtgehauenen
oder geschnittenen Mauerziegeln (EN 771-1, DIN 105) aus
mauern, Format nach Wahl des AN; beidseits bündig mit
Be
standsmauerwerk ausführen für spätere Putzaufnahme,
inkl. Entsorgung von überschüssigem Material
Wandstärke: bis 15cm
Ziegel: Rohdichteklasse 1,8 kg/dm3
Mörtel: M5 bzw. NM IIa

Ausführung als Kleinflächen mit Öffnungsgrößen bis
1000cm2
Abrechnung als Addition der Gesamtfläche
Menge: 2,300 m2

**2.17 Wanddurchbruch schließen d=40cm**
wie vor, jedoch
Wandstärke: bis 40cm
Menge: 1,300 m2

**2.18 Zulage TGA-Leitungen**
Mehraufwand für Anpassung und Ausmörtelung bei
vorgenann
ten Durchbrüchen für durchlaufende Leitungen aus
haustech
nischen Installationen wie Wasser-, Abwasser- und
Heizlei
tungen;
als Zulage je Durchbruch mit bis zu 3 Einzeleitungen
Menge: 30,000 St

**2.19 Mauerwerk, gerundet d=12,5cm**
Mauerwerkswand zwischen zwei Bestandsstützen aus Mauer
ziegeln (EN 771-1, DIN 105) ausmauern, Format nach Wahl
des AN; Grundriss der Wand ist bogenförmig mit ca. 15m
Radius;  beidseits bündig mit Stützenmauerwerk (ohne
Putz)
ausführen, inkl. Anlegen des Mauerwerk und ca. 10m Anar
beitung an die Stützen und die Decke;
Wandstärke:  12,5cm
Ziegel: Rohdichteklasse 1,8 kg/dm3
Mörtel: M5 bzw. NM IIa
Menge: 11,000 m2

**2.20 Öffnung ausmauern d=12,5cm**
vorhandene Wandöffnungen im Bestand nach Tür- oder
Fensterausbau mit Mauerziegeln (EN 771-1, DIN 105) aus
mauern, Format nach Wahl des AN; beidseits bündig mit
Be
standswandfläche (ohne Putz) ausführen,
inkl. Entsorgung von überschüssigem Material
Wandstärke: bis 12,5cm
Ziegel: Rohdichteklasse 1,8 kg/dm3
Mörtel: M5 bzw. NM IIa
Ausführung für Öffnungsgrößen 1,5 bis 3,0 m2
Abrechnung als Addition der Gesamtfläche
Menge: 2,200 m2

**2.21 Öffnung ausmauern d=40cm**
wie vor, jedoch
Wandstärke: bis 40cm
Menge: 6,300 m2

**2.22 Fenster ausmauern d=24cm**
sinngemäß wie vor, aber hier Ausmauerung der Öffnung
des
ausgebauten Verbundfensters; innen wandbündig, außen
zurückgesetzt; hier inkl. 5m Anarbeitung an
Fensteranschlag
Wandstärke: 24cm
Ziegel: Rohdichteklasse 0,6 kg/dm3
Lambda: 0,08 W/mK
Mörtel: LM21
Menge: 2,200 m2

**2.23 Mauerwerksanker**
Mauerwerksanker in den vertikalen Öffnungsleibungen im
Bestandsmauerwerk verdübeln und in jeder 3
Mauerwerkslager
fuge bzw. alle 25cm einlegen
Menge: 78,000 St

**2.24 Durchreiche ausbauen**
Ausbau eines Innenfensters aus 2 Einfachglasscheiben
mit
Alu-Rahmen zum Schieben mit allseitig umlaufender
Holz-U-Profil als Führungsschiene; inkl. Rückbau der
beid
seitigen Holzwerkstofffensterbänke; inkl.
sachgerechter,
sortenreiner Entsorgung,
Wandstärke: ca. 40cm
Maße: 1,60x1,10cm
Ort: EG
Menge: 1,000 St

**2.25 Verbundfenster ausbauen**
3-teiliges Holzverbundfenster (2 Flügel, 1
Oberlichtflügel) in
Außenwand komplett inkl. Befestigungsmittel ausbauen;
inkl.
Rückbau der Holzfensterbank innen und der
Zinkfensterbank
außen; inkl. sachgerechter, sortenreiner Entsorgung,
Wandstärke: ca. 40cm
Maße: 1,25x1,75cm
Ort: EG
Menge: 1,000 St

**2.26 Bestandstür (Holz) ausbauen**
einflügelige Holzinnentür mit Holzumfassungszarge und
Oben
türschließer komplett inkl. Beschlägen und
Befestigungsmitteln
ausbauen und sachgerecht entsorgen; Drückergarnitur und
Profilzylinder ausbauen und inkl. Türblatt dem AG
übergeben;
Wandstärke: bis 40cm
Ort: alle Geschosse
Menge: 4,000 St

**2.27 Bestandstür (Stahl) ausbauen**
wie vor, jedoch als Stahlinnentür mit eingeputzter
Eckzarge oder
Umfassungszarge;
Ort: alle Geschosse
Menge: 2,000 St

**2.28 Türdurchbruch (1flgl) herstellen**
Abbruch von tragendem Ziegelmauerwerk (verputzt und
unver
putzt) zur Herstellung eines Wanddurchbruchs für
einflüglige
Türen; inkl. Abfangmaßnahmen für das Sturzmauerwerk;
vorwiegend händisch rückbauen mit möglichst
erschütterungs
freien Methoden zur Schonung des Bestands durch
Einschnei
den der Öffnungsränder, inkl. Herstellen glatter,
senkrecher
Leibungsflächen und Ausbildung ebener, mind. 20cm
langer
Sturzauflagerflächen;
Einbau des Stahlträgersturzes (Doppel-T-Profil nach
Angabe
des Tragwerksplaners in gesonderter Postion); inkl. Aus
mauerung über dem Sturz mit Abbruchmauersteinen und
Verpressen der Fugen mit schwindarmem Mörtel;
Entsorgung von überschüssigem und nicht einbaufähigem
Material;
Wandstärke: bis 15cm
Öffnungsgröße bis 2,50 m2
(genaue Maße je Öffnung gemäß Ausführungsplan)
Menge: 3,000 St

**2.29 Türdurchbruch (2flgl) herstellen**
sinngemäß wie vor, jedoch als Erweiterung einer
vorhandenen
Türöffnung durch beidseitigen Rückbau des Leibungsmauer
werks um je ca. 50cm, Ausbau des Bestandssturzes, sowie
Rückbau der Bestandsschwelle aus unbewehrtem Beton (ca.
100x40x6cm); Einbau von 3 nebeneinander liegenden Stahl
trägerstürzen (Doppel-T-Profile nach Angabe des
Tragwerks
planers in gesonderter Postion);
Wandstärke: bis 40cm
Öffnungsgröße bis 4,50 m2
Menge: 1,000 St

**2.30 Profilstahl liefern**
liefern korrosiongeschützter Stahlprofile nach Angabe
des
Tragwerksplaners für Einbau als Türsturz oder
Einzellängen 1,00m bis 2,50m
Menge: 285,600 kg

**2.31 Deckendurchbruch schließen**
Bestandsdurchbrüche in Decken mit unbewertem Beton ver
schließen; inkl. Schalung und Abstützung (bis H=3,0m)
Deckendicke: 25cm
Einzelgrößen: bis 1000cm2
Material: Beton C20/25
Expositionsklasse: XC1, W0
Ort: alle Geschosse
Menge: 14,000 St

**2.32 Verfüllbeton C12/15**
Verfüllen von Hohlräumen im Bestandsboden mit Beton
inkl.
waagerechtem Abziehen auf Bestandshöhe
Material: Beton C12/15
Ort: EG
Menge: 1,600 m3

**2.33 Lieferbeton C20/25**
unbewerten Beton nur liefern, Einbau gesondert auf
Nachweis
Material: Beton C20/25
Expositionsklasse: XC2, XF1, WF
Ort: alle Geschosse
Menge: 3,000 m3

**2.34 Betonstahl IV,**
Betonstabstahl und -matten IV, in verschiedenen
Durchmessern
und als Lagermatten, schneiden, biegen und verlegen;
Einbau gesondert auf Nachweis
Menge: 1200,000 kg

*Hinweis*
Die Ausführung der Putzarbeiten erfolgt in kleineren
Teilflächen,
für die Putzergänzung nach Wandabbruch oder lose oder
be
schädigte Putzflächen; z.B. erfolgt der Putzabschlag
beidseits
der Wandabbrüchen oder an einzelnen
Putzausbruchflächen bis
zum festen Bestand und danach die Ergänzung dieser
Putzfehl
stellen; ebenfalls ist z.B. das Anputzen neuer
Türzargen anzu
setzen. Die Abrechnung erfolgt jeweils als
Gesamtfläche der
addierten Einzelflächen.
Ort: alle Geschosse

**2.35 losen Innenputz entfernen**
lose Innenputzflächen auf Mauerwerk bestehend aus
Kalk- /
Kalk-Zement-Putz rückstandsfrei bis auf tragendes
Mauerwerk
und bis zu festen Putzflächen bzw. bis zu
Mauerwerksbereichen
ohne Ausblühungen abbrechen, als Grundlage für spätere
An
putzarbeiten; Abbruch ohne substanziellen Schaden für
das
unterliegende Mauerwerk, Abbruchmaterial aufnehmen und
sachgerecht entsorgen.
Putzstärke von 1-2 cm,
Menge: 42,000 m2

**2.36 Innenmauerwerk reinigen**
Innenwandflächen aus Ziegelmauerwerk für nachfolgend
auf
geführte Putz- u. Beschichtungsarbeiten vorbereiten;
Unter
grund von losen, nicht ausreichend standfesten
Ziegelflächen,
Mörtelfugen oder Flächen mit Ausblühuungen mittels
Stahl-
oder Grobkehrbesen, Bürsten etc. reinigen;
inkl. sachgerechter Entsorgung des Materials
Menge: 158,000 m2

**2.37 Einzelziegelsteine ersetzen**
Geschädigte Einzelsteine innerhalb von Ziegelmauerwerk
unter
Erhaltung des umgebenden Bestandes und der vorhandenen
Verzahnungen des verbleibenden Bestandes ausbrechen,
Material sachgerecht entsorgen und durch neuen
Ziegelstein
ersetzen
Ziegel: NF, Rohdichteklasse 1,8 kg/dm3
Mörtel: M5 bzw. NM IIa
Menge: 62,000 St

**2.38 Risse ausbessern**
Risse im Bestandsmauerwerk aufweiten, ca. alle 25cm
Quer
schlitze einschneiden und Wellblechanker einlegen,
Schlitze mit
Expoxydharz verfüllen und mit Sand als Haftbrücke
abstreuen
Menge: 24,000 m

**2.39 Tiefengrund aufbringen**
gereinigten Flächen und Putzränder durch Aufbringen
eines
Tiefengrundanstrichs verfestigen
Menge: 168,000 m2

**2.40 Haftbrücke aufbringen**
Spritzbewurf aus einem mineralischen, salzbeständigen
Vor
spritzmörtels als Grundlage für nachfolgende
Putzarbeiten;
inkl. erforderlicher Vornässung
Deckungsgrad mindestens 50%
Menge: 168,000 m2

**2.41 Sanierausgleichsputz**
Auftrag eines Grundputzes, passend zu nachfolgendem
Sanierputzflächen, zur Herstellung ebener Flächen bzw.
Ausgleich mit Unebenheiten größer 20mm
inkl. erforderlicher Vornässung
Menge: 75,000 m2

**2.42 Kalkausgleichsputz**
wie vor, jedoch für nachfolgende Kalkputzflächen
Menge: 72,000 m2

**2.43 Kalk-Zement-Ausgleichsputz**
wie vor, jedoch für nachfolgende
Kalk-Zement-Putzflächen
Menge: 31,000 m2

**2.44 Sanierputz, 20mm**
Aufbringen eines mineralischen, hochporösen, porenhydro
phoben, diffusionsoffenen WTA-geprüften Sanierputzes;
inkl. erforderlicher Vornässung; in Innenräumen,
ebenflächig glatt abziehen (Q2 analog Merkblatt 3 des
BV
Gipsindustrie e.V.)
Mörtel: Sanierputz R, CS II
Putzdicke: ca. 20mm
Menge: 75,000 m2

**2.45 Kalkputz, 15mm**
Kalkputz in Teilflächen auf vorbereitetes Mauerwerk
aufbringen
und flächengleich an die Bestandsputzflächen
anarbeiten; inkl.
erforderlicher Vornässung
Mörtelgruppe: Kalkputz P I, CS II
Oberfläche: gefilzt, Qualitätsstufe Q2
Putzdicke: ca. 15 mm, einlagig
Menge: 75,000 m2

**2.46 Kalkzementwandputz, 15 mm**
sinngemäß wie vor, jedoch
Mörtel: Kalkzementputz P II, CS II
Menge: 31,000 m2

**2.47 Ausplatzungen schließen**
ausgeplatzte Putz- und Mauerwerksstellen nach Rückbau
von
Elt.-Installation o.ä. mit Kalkputz auswerfen und
oberflächen
bündig abfilzen; inkl. erforderlicher Vornässung;
Mörtelgruppe: Kalkputz P I, CS II
Lochmaße: bis 100cm2 und 5cm Tiefe
Menge: 93,000 St

**2.48 Kalkschlämme**
Naturkalkschlämme auf gereinigtes und grundiertes
Mauerwerk
in 2 Lagen/Anstrichen unter Beachtung der
Trocknungszeit
aufbringen;
Menge: 44,000 m2

**2.49 Zulage Deckenflächen**
Mehraufwand für Herstellen des gesamten Kalkzementputz
aufbau (Reinigung, Tiefgrund, Haftbrücke, Oberputz) an
Decken
Menge: 16,000 m2

**2.50 Zulage Musterputzflächen**
Herstellen einer Putzfläche zur Bemusterung
Größe: ca. 0,5m2
Menge: 2,000 St

**2.51 Schlitze schließen**
bauseitige Schlitze der Haustechnik vor Aufbringen der
Haftbrücken mit Putz wie vor schließen zur Herstellen
einer
ebenen Fläche für gleichmäßigen Oberputzauftrag
Schlitzquerschnitt: bis ca. 30x30mm
Menge: 88,000 m

**2.52 Eckschutzleisten, verzinkt**
Verzinkte Eckschutzleisten für vorbeschrieb.
Innenputz, z.B. an
Wandecken, Leibungskanten, etc. flucht- und waage- oder
lotrecht anbringen; Längen bis mind. 2,50m (bei
vertikalen
Ecken der untere Abschnitt) sind ungestoßen
auszuführen;
Menge: 23,000 m

**2.53 Putzabschlußschiene, verzinkt**
wie vor, jedoch für Abschlüsse des Innenwandputzes in
der
Fläche oder an Leibungen inkl. Anarbeitung des Putzes
Menge: 19,600 m

**2.54 Ausrunden von Putzecken**
Herstellen von ausgerundeten Putzecken ohne Eckschutz
schiene mittels Rundkelle (Radius ca. 20mm);
nach örtlicher Festlegung durch Denkmalpflege
Menge: 16,500 m

**2.55 Sturzarmierung**
verzinktes Streckmetallgewebe als Putzträger/Armierung
für
mineralische Putze im Bereich der neugesetzten
Türstürze
einbauen; Stahlträger mit passend abgekantetem Gewebe
einhüllen und über die nachträgliche Sturzübermauerung
bis
zum Bestandsmauerwerk führen, dort befestigen und in
den
Putz einarbeiten; Abrechnung als abgewickelte Fläche
Menge: 14,000 m2

**2.56 Putzarmierungsgitter**
wie vor, aber als Überdeckung rissgefährdeter Zonen in
Wandflächen; Abrechnung als Addition der Einzelflächen
Menge: 31,000 m2

**2.57 Putzträgerplatten**
Putzträgerplatten aus HWL-Platten, d=15 mm als
Flächenaus
gleich und Begradigung grober Unebenheiten vor
Putzarbeiten
auf Bestandsmauerwerk aufmörteln und konstruktiv
verdübeln;
inkl. aller Zuschnitt- und Anpassungsarbeiten sowie
Befesti
gungsmittel.
Menge: 31,000 m2

**2.58 Kernbohrung, 100mm**
Erstellen von senkrechten oder waagerechten
Kernbohrungen
in Stahlbetonbauteilen, inkl. Entsorgung der Bohrkerne;
Bohrungsdurchmesser: 100mm
Ort: alle Geschosse
Menge: 75,000 cm

**2.59 Kernbohrung, 200mm**
wie vor, jedoch
Bohrungsdurchmesser: 200mm
Menge: 150,000 cm

### 3 Außenarbeiten

**3.01 Handschachtung, lagern**
Boden von Hand z.B. zur Freilegung von Sockelmauerwerk
ausheben und seitlich lagern
Menge: 12,000 m3

**3.02 Boden anfüllen**
seitlich lagernden Boden wieder anfüllen
Menge: 12,000 m3

**3.03 Außenmauerwerk reinigen**
ausgemauerte Fläche des ausgebauten Verbundfensters für
nachfolgend aufgeführte Putzarbeiten vorbereiten; lose
Bestandteile und haftmindernde Sinterschichten
entfernen,
Menge: 2,200 m2

**3.04 Leichtunterputz**
vorbereitete Fläche mit einem mineralischen,
diffusionsoffenem
Leichtputz bekleiden; inkl. umlaufende Anarbeitung an
die
Bestandsleibung; inkl. Ausbildung einer Schräge auf der
Brüstung (L=1,25m, 5% Neigung)
Mörtel: LW2
Dicke: ca. 15mm
Menge: 2,200 m2

**3.05 Armierungsputz**
mineralischen, diffusionsoffenes Armierungsputz mit
einge
arbeitetem Glasfasergewebe auf vorbeschriebenen Leicht
unterputz als Grundlage für nachfolgenden Oberputz
auftragen;
inkl. umlaufende Anarbeitung an Leibung und untere
Schräge
Dicke: ca. 7mm
Menge: 2,200 m2

**3.06 Oberputz**
Aufziehen eines systemzugehörigen mineralischen,
diffusions
offenen Oberputzes auf vorbeschriebener Armierung;
inkl. Anarbeitung wie vorbeschrieben
Dicke: ca. 6mm
Korngröße: <1,5mm
Menge: 2,200 m2

**3.07 Leibungen anarbeiten**
Putzfläche der Bestandsleibung nach bauseitigem
Austausch
der Fenster an den neuen Rahmen anarbeiten; Fuge aus
kratzen bis zu tragfähigem Putz, Ränder reinigen,
Anputzleiste
auf Holzfensterrahmen fluchtrecht anbringen;
grundieren/vor
nässen und Fuge oberflächebündig ausputzen
Putzdicke: bis 20mm
Mörtel: Kalkzementputz P II, CS II
Menge: 4,800 m

**3.08 Schriftzüge abkleben**
Beschriftungsflächen auf dem Außenmauerwerk mit Folie
und
Klebeband abkleben und nach Beendigung der Arbeiten
rückstandslos entfernen;
Menge: 17,000 m2

**3.09 Fenster abkleben**
Fenster und Türen der Außenfassade mit Folie und
Klebeband
abkleben und nach Beendigung der Arbeiten rückstandslos
entfernen;
Menge: 261,000 m2

**3.10 Verblendmauerwerk reinigen**
Prüfung der Oberfläche auf Schäden, Ausblühungen und
lose
Fugen; Entfernen von lose anhaftendem Schmutz, Staub,
Moos
und Bewuchs durch Bürsten mit Kunststoffbürsten (kein
Draht)
Menge: 907,000 m2

**3.11 Leibungen reinigen**
sinngemäß wie vor, jedoch Leibungen der Fenster und
Türen;
Leibungstiefe: ca. 150mm
Menge: 141,000 m

**3.12 Fugen auskratzen**
Auskratzen loser, mürber oder beschädigter Fugen bis
in trag
fähigen Bereich; Fugentiefe mindestens 2cm oder bis zum
festen Bestand; Staubfreie Reinigung der Fugen
(Bürsten, Aus
blasen); Material sachgerecht entsorgen,
Menge: 115,000 m

**3.13 Musterfuge anlegen**
Anmischen eines farblich an den Bestand angepassten
Klinker
fugenmörtels (hydraulisch abbindend, frost- und
witterungs
beständig); Fugenränder gründlich säubern;
Fugenhohlraum
vornässen und Einbringen des Mörtels in die
vorbereiteten
Fugen, Fugenbild wie im Bestand (glatt, bündig); inkl.
Nach
behandlung;
Herstellen von max. vier Musterfugen, je ca. 0,5m lang
Menge: 2,000 m

**3.14 Fugen ausbessern**
Fugenränder gründlich säubern; Fugenhohlraum vornässen
und
mit bemustertem, fregegenenem Fugenmörtel verfugen;
inkl. Nachbehandlung
Menge: 115,000 m

**3.15 Klinkerfassade ausbessern**
schadhafte Steine inkl. umlaufenden Fugenmörtel erschüt
terungsfrei ohne Beschädigung des sonstigen Bestands
entfernen und durch bauseitige gelieferte Steine
ersetzen;
inkl. sachgerechte Entsorgung des Abbruchmaterials;
Ausführung in Abstimmung und auf Freigabe durch
Denkmalpflege
Menge: 26,000 St

**3.16 Betonsanierung**
beschädigte Flächen reinigen, sichtbaren
Bewehrungsstahl ent
rosten (Reinheitsgrad SA 2 1/2),
Korrosionsschutzanstrich auf
tragen, Haftbrücke auftragen, faservergüteten Reparatur
spachtel auftragen und glatt spachteln,
Alle Bestandteile aus einem System bzw. von einem
Hersteller
nach Wahl des AN
Kleinflächen bis 0,10m2
Betonstahllängen max. 10cm je Einzelfläche
Menge: 0,400 m2

USt %: 19,00
